# RST_Neubau Hallenbad Regenstauf
Angebotsaufforderung (GAEB DA XML 3.2, DA83)
Projekt: 060
Währung: EUR
Erstellt mit: GXML Toolbox V3.3 R20220330, ORCA AVA 25.0.5 - Professional Edition 25.00.05, 23.04.2026

## 18 Innentüren

### Titel 00 Vorbemerkungen

*Hinweis: 1. Baubeschreibung*
1. Baubeschreibung

Objekt:
Neubau Schwimmhalle Realschule Regenstauf
Hauzensteiner Str. 54
Regenstauf

Auftraggeber:
Landkreis Regensburg
Altmühlstraße 3
Regensburg

1.1 Allgemeine Projektbeschreibung

Der Neubau der Schwimmhalle wird an die Sporthalle der Realschule angebaut. Nordwestlich des geplanten Neubaus befindet sich das Bestandsgebäude der Realschule und unmittelbar nördlich die Baufläche der geplanten neuen Sporthalle (derzeit in Bau). Südlich schließen neue Sportplätze an. Östlich wird das Gebiet durch bebaute Grundstücke (Einfamilienhäuser) begrenzt.

Die geplante Schwimmhalle besitzt einen rechtwinkeligen Grundriss mit Abmessungen von etwa 38m Länge und etwa 31m Breite und ist als 2-geschossiges Gebäude vorgesehen. Die Höhen im Untergeschoss (OK Rohfussboden) liegen bei 358,80 m NHN = -3,65m und 358,45mNHN = -4,00m.

Das Gebäude besteht aus zwei Teilen: der Schwimmhalle und den Nebenräumen/Umkleideräumen. Im Norden ist es mit der angrenzenden Turnhalle verbunden und die beiden Gebäude teilen sich in der Ansicht die gleiche Höhe.

Die tragenden Außenwände in Untergeschoss werden in Stahlbeton 30cm ohne äußere Abdichtung, Ausbildung als WU-Bauteil ausgeführt. Die Außenwände im EG im Umkleidebereich werden in Stahlbeton 25cm ausgeführt. Die Außenwände im EG im Schwimmhallebereich werden in Holzrahmenbauweise auf Stahlbetonaufkantungen (mindestens 30 cm über GOK) ausgeführt. Auf der Außenseite derAußenholzrahmenwände werden Mineralwerkstoffplatten 200 mm aufgebracht. Auf der Außenseite ist eine Holzfassade und PV- Anlagen vorgesehen.

Die tragenden Innenwände sind Stahlbetonwände mit unterschiedlichen Wandstärken gemäß statischem Konzept.  Die Geschossdecken werden überwiegend aus Stahlbeton ausgeführt. Die Stärke beträgt  d=25 cm. Die Beckenplatte sind als punktgestützte Flachdecke aus Stahlbeton geplant und sind 30cm stark.

Nichttragende Innenwände werden in UG in Mauerwerk und in EG als Trockenbauwände errichtet. Installationswände und Vorsatzschalen werden als Trockenbauwände mit Zementbauplatte oder GK-Beplankung ausgeführt.

Die Treppe wird als Holztreppe ausgeführt.

Die Dachkonstruktion im Hallenbereich erfolgt aus BSH-Binder, BSH-Träger und Dachscheibe aus Brettsperrholzholz. Die Dachkonstruktion der Nebenräume wird aus Stahlbeton ausgeführt.

1.2 Angaben zur Baustelle
1.2.1 Lage der Baustelle
Hauzensteiner Str. 54, im östlichen Abschnitt von Regenstauf, westlich der Pestalozzistraße.

1.2.2 Besondere Belastungen, Bedingungen
Die Lage der BE- Fläche für die Schwimmhalle ist auf dem BE-Plan dargestellt. Die Zufahrt und BE-Fläche wird auch für die Versorgung der Sporthalle verwendet.
Der Sportplatz wird teilweise während der Baumaßnahmen als BE-Fläche genutzt. Ein Fußweg ist direkt an der Turnhalle ausserhalb des Baufeldes vorhanden, die Feuerwehrzufahrt ist südlich vorhanden.

Die Zu- bzw. Abfahrt zum Baugelände erfolgt über die ostliche Pestalozzistraße.

1.2.3 Art und Lage der baulichen Anlagen
Im Norden an die bestehende Turnhalle angebaut, Funktion: Hallenbad, zweistöckig. Die Dächer sind leicht geneigt, begrünt oder mit Kies belegt; Höhe von min. 4,50 m bis max. 7,60 m.

1.2.4 Verkehrsverhältnisse, Verkehrsbeschränkungen
Öffentliche Verkehrsfläche und Nachbargrundstücke sind mit Bauzaun von der BE-Fläche getrennt. Auf der gesamten Baustelle gilt grundsätzlich die STVO.

Verkehrswege
Die Baustelle ist über öffentliche Straßen mit üblicher Tragfähigkeit (40t) zu erreichen. Zur Versorgung der Baustelle wird der Sportplatz teilweise als BE-Fläche genutzt.
Siehe dazu auch Baustelleneinrichtungsplan.

Es ist Sache des AN sich über die Befahrbarkeit der Erschließungsstraßen bis zum Baugelände in Abhängigkeit der beabsichtigten Technologie und Baulogistik zu erkundigen. Gegebenenfalls ist die Technologie hierauf abzustimmen.

1.2.5 Für den Verkehr freizuhaltende Flächen
Aufstellflächen für Container werden im südlichen Bereich  freigehalten.
Siehe Baustelleneinrichtungsplan

1.2.6 Transporteinrichtungen
Siehe Baustelleneinrichtungsplan
Es ist 1 Turmdrehkran für die Dauer der Betonbauarbeiten für das Gewerk Rohbau vorgesehen. Für die späteren Bauphasen kann ein Mobilkran vom AN mit Abstimmung der Bauleitung vor Ort gestellt werden.

1.2.7 Anschlüsse für Wasser, Energie und Abwasser
Baustrom, Bauwasser werden an zentraler Stelle zur Verfügung gestellt.

Der Hauptübergabepunkt Baustrom, Bauwasser erfolgt auf dem südlichen Bereich. Des Weiteren stehen weitere Baustromverteiler im Bereich der Baustelle zur Verfügung.

Art, Anschlusswert und Lage von Ver- und Entsorgungsleitungsanschlüssen während der Bauausführung:

Wasser:
Siehe Baustelleneinrichtungsplan

Strom:
Siehe Baustelleneinrichtungsplan
Baustrom- und Wasseranschluss  sowie der jeweilige Verbrauch wird vom AG kostenfrei zur Verfügung gestellt. Ausnahme bildet der Verbrauch für die Beheizung von Bauunterkünften, Bürocontainer und Materialcontainer der über einen vom AN beizubringenden Zähler zu erfassen und abzurechnen ist.

1.2.8 Lager und Arbeitsplätze
Siehe Baustelleneinrichtungsplan
Lager und Arbeitsplätze dürfen nur nach vorheriger Abstimmung und Genehmigung durch die Bauleitung des AG belegt und benutzt werden. Es wird eine allgemeine Baustellenbeleuchtung zur Sicherung der Verkehrswege gestellt.

Ein bauseitiger Sanitärcontainer steht zur Nutzung durch alle Unternehmen zur Verfügung. Weitere Räume stellt der AG nicht zur Verfügung.

Die Benutzung der Lagerflächen ist stets mit der Bauleitung des AGs abzustimmen.

Die eigene Arbeitsplatzbeleuchtung ist durch den AN selbst zu liefern und zu erstellen. Vor Ausführungsbeginn hat der Auftragnehmer mit dem Auftraggeber festzulegen, wo das zu verwendende Material auf der Baustelle gelagert werden kann, um gegenseitige Störungen der am Bau beteiligten Handwerker während der Bauausführung zu vermeiden.

1.2.9 Baubewachung
Die Baustelle wird videoüberwacht. Das vor Ort eingesetzte Material und Werkzeug ist durch den AN eigenverantwortlich gegen Diebstahl zu sichern. Ein Anspruch auf Schadensersatz bei Diebstahl gegenüber dem AG besteht nicht.

1.2.10 Boden-, Baugrundverhältnisse
Ein Baugrundgutachten liegt vor.

1.2.11 Grundwasser, Gewässer
Im Bereich der geplanten Schimmhalle wurden drei Kleinbohrungen ( S 3a- S5 ) nach DIN EN ISO 22475 und zwei Schwere Rammsondierung (DPH 3a + DPH 4 ) nach DIN EN ISO 22476 mit einer Erkundungstiefe von 8  m bzw. m Anschlussbereich zur gepl. Sporthalle auch 10m vorgesehen. Die Erkundungspunkte wurden etwa in den Gebäudeeckpunkten sowie annährend in der Gebäudemitte angeordnet.

Der zu erwartende Höchstgrundwasserstand  liegt bei +359,00 m ü.NN .

Zusammenfassung bestimmende Höhen
Bezugshöhe Bauwerksnull: +362,45 m ü.NN  = 0,00 m
UK Bodenplatte liegt bei 358,10 m NHN und 358,45m NHN.

1.2.12 Besondere umweltrechtliche Vorschriften
Baumschutz: Bodenabgrabungen im oberen Wurzelbereich von Bäumen sind unzulässig. Ein Baumschutz um min. 5 Bäume (1,5m von der Krone) ist geplant. Lagerungen von Materialien und Stoffen jeglicher Art innerhalb dieses Schutzzaunes sowie das Befahren dieser Flächen sind unzulässig.

1.2.13 Entsorgung, Abwasser und Abfallbeseitigung
Die Entsorgung von Abfall nach den Abschnitten 4.1.11 und 4.1.12 ATV DIN 18299 hat umgehend, spätestens täglich zum Abschluss der jeweiligen Arbeiten, zu erfolgen. Alternativ zum Abfahren ist das Entsorgen in geeignete, auf der Baustelle lagernde Abfalltransportbehälter des Auftragnehmers zulässig. Es obliegt in diesem Fall dem jeweiligen Auftragnehmer selber dafür zu sorgen, dass keine Unbefugten Abfälle in diese Behälter füllen.

Alle ausgebauten Bauteile und andere zu entfernenden Stoffe sind auf der Baustelle sortenrein nach Abfallarten zu trennen und nach den gesetzlichen Bestimmungen in einer zugelassenen Entsorgungs- bzw. Verwertungsanlage zu entsorgen.

1.2.14 Schutzvorschriften
Im Bereich der Baustelle gelten die derzeit gültigen UVV u. BG-Vorschriften!

1.2.15 Schutzmaßnahmen
Feuergefährliche Arbeiten sind vor Beginn bei SIGEKO anzuzeigen.

1.2.16 Vorhandene Anlagen und Hindernisse im Baustellenbereich

1.2.17 Vermutete Kampfmittel
Im Zuge der Erdarbeiten findet eine baubegleitende Kampfmitteluntersuchung statt.

1.2.18 Gerüste
Der AG stellt ein Fassadengerüst mit 2 Treppentürme zur Nutzung durch alle Unternehmer nach Abschluss Rohbau  zur Verfügung.

1.3 Angaben zur Ausführung
1.3.1 Bauablauf
Der Unternehmer hat während der gesamten Arbeiten einen ständigen deutschsprechenden Fachbauleiter bzw. Sicherheitsverantwortlichen für die Baustelle bereitzustellen, welcher für die technische und unfalltechnische, einwandfreie Durchführung der Arbeiten voll verantwortlich ist.

1.3.2 Besondere Erschwernisse während der Ausführung
Keine

1.3.3 Erschwernisse für Arbeiten in kontaminierten Bereichen
Keine

1.3.4 Erschwernisse bei Baustelleneinrichtung und
Entsorgungseinrichtungen
Siehe Baustelleneinrichtungsplan und zuvor genannte Einschränkungen.

1.3.5 Verkehrsregelung/Verkehrssicherung
In den Bereichen Baustellenzu- und abfahrt werden Toranlagen installiert, die von beteiligten Firmen zu bedienen sind.
Siehe Baustelleneinrichtungsplan

Eine Baustellenbesichtigung zur Angebotskalkulation wird empfohlen.

1.3.6 besondere VB lt. Vorgabe Vergabestelle
Abstimmung mit anderen Baubeteiligten
Für die Ausführung der Leistung im gesteckten Zeitrahmen ist die Zusammenarbeit und Abstimmung mit den übrigen AN zwingend notwendig. Eine parallele Ausführung der Arbeiten mit den Arbeiten anderer Gewerke ist unvermeidbar. Der AN hat sich in Hinsicht auf Ausführungstermine und Arbeitsabläufe mit den übrigen Ausbaufirmen und der Objektüberwachung abzustimmen.

Baubesprechungen
Der AN hat die Teilnahme eines kompetenten, entscheidungsbefugten, fließend deutsch sprechenden Bauleiters an regelmäßigen Baubesprechungen sicherzustellen. Ist der mit der Leitung der Baustelle betraute Bauleiter verhindert, so ist ein mit dem Bau vertrauter, entscheidungsbefugter, fließend deutsch sprechender Vertreter zu entsenden. Es ist von wöchentlichen Baubesprechungen auszugehen, ausnahmsweise können auch häufigere Besprechungstermine erforderlich sein.

Austausch der örtlichen Bauleitung des AN
Sollte die örtliche Bauleitung des AN ihren vertraglichen Pflichten gegenüber dem AG (Teilnahme an Baubesprechungen, termingerechte Bearbeitung von Anfragen, Anweisungen o. Aufträgen) nicht nachkommen, so behält sich der AG vor, den betreffenden Bauleiter mit einer dem Bauvorhaben angemessen Frist austauschen zu lassen. Bei wiederholter Abmahnung kann der AG auch
eine fristlose Ablösung des Bauleiters verlangen.

Lager- u. Aufenthaltsräume
Materiallagerungen jeglicher Art sind mit dem AG / der Bauleitung abzustimmen. Das Vorhalten der Baustelleneinrichtung, die für das Erbringen der nachfolgend beschriebenen Leistungen nötig sind, obliegt dem AN und ist eine Nebenleistung. Lagerflächen sind ebenso mit dem AG / der Bauleitung abzustimmen. Seitens des AN besteht kein Anspruch, größere Materialmengen auf dem Baugelände einzulagern. Anlieferung / Entsorgung haben möglichst just in time zu erfolgen - der AG stellt keine Räume zur Verfügung.

Das Abhalten von Pausen und sonstiger, nicht unmittelbar der Leistungserstellung dienender Aufenthalt im Bauwerk ist nur im Baustellenbereich bzw. in vom AG ausgewiesenen Flächen / Räumen zulässig. Auch die Einlagerung von Material in nicht dafür vorgesehene Räume ist nicht zulässig. Bei widerrechtlicher Materialeinlagerung des AN ist der Bauherr berechtigt, eine Räumung und Entsorgung der Materialien zu Lasten des AN vornehmen zu lassen.

Ausführungsfristen und Terminplanung
Der Planungs- und Bauablauf des Bauvorhabens wird durch den AG bzw. seine Beauftragen koordiniert und gesteuert.

Nach Auftragserteilung hat der Auftragnehmer auf Abruf des Auftraggebers innerhalb von 10 Arbeitstagen einen Terminplan für seine eigenen Leistungen aufzustellen und mit dem AG / Bauleitung abzustimmen.

Der Terminplan muss den zeitlichen Ablauf der Teilleistungen graphisch aufzeigen und soll detaillierte Angaben über den geplanten Personal-, Geräte- und Maschineneinsatz enthalten.

Der Terminplan muss soweit in Einzelvorgänge aufgegliedert sein, dass für den Auftraggeber jederzeit eine umfassende Beurteilung und Kontrolle des vorgesehenen Ablaufes möglich ist.

Baustelleneinrichtungen
beim Abbau der Baustelleneinrichtung ist zu beachten:
- der Auftraggeber ist über den beabsichtigten Abbau der  Baustelleneinrichtung oder von wesentlichen Teilen derselben zu informieren
- nicht mehr benötigte Baustelleneinrichtungen sind unverzüglich zu entfernen
- nach Abbau der Baustelleneinrichtung sind das dafür benötigte Gelände bzw. die genutzten baulichen Anlagen und Gebäude in den ursprünglichen Zustand zu versetzen, soweit technisch möglich und falls nicht anders vereinbart.

*Hinweis: 2. Leitmassen der Ausschreibung*
2. Leitmassen der Ausschreibung

Gegenstand der vorliegenden Ausschreibung sind folgende Leistungen mit nachfolgend aufgeführten Leitmassen.

15 Innentüren Nassraum
1 Brandschutztüre
12 Stahlblechtüren

*Hinweis: 3. Anlagen*
3. Anlagen

Vom AG zur  Verfügung gestellte Ausführungsunterlagen:

3.1 Objektplanung
gemäß Planliste

3.2 Genehmigungen / Gestattungen:
Baugenehmigung, wird im Auftragsfall zur Verfügung gestellt

3.3 Sonstige Unterlagen/Gutachten:
keine

*Hinweis: 4. Koordination von Sicherheit und Gesundheitsschutz*
Es ist ein Sicherheitskoordinator für die Baustelle bestimmt worden. Für die Baustelle gilt eine Baustellenordnung, die vom AG zur Verfügung gestellt wird. Die geltenden Unfallverhütungsvorschriften und die staatlichen Regelungen sind einzuhalten.

Die vom AN erstellte Gefährdungsbeurteilung ist dem Sicherheitskoordinator auf Verlangen zur Verfügung zu stellen. Auf der Baustelle dürfen nur geprüfte technische Arbeitsmittel eingesetzt werden. Beim Abbruch und Umgang mit Gefahrstoffen, wie Asbest, künstlichen Mineralfasern (KMF), PCB und PAC sind die gesetzlichen Regelungen und die Betriebsanweisungen zu beachten.

Jegliche Arten von Gerüsten müssen den DIN-Normen entsprechen und dürfen nur entsprechend der Aufbauanleitung aufgestellt werden. Jegliche Arten von Gerüsten müssen mit einer Prüfbescheinigung einer befähigten Person des Gerüstherstellers nach Aufbau und Abnahme versehen werden und es ist jeweils ein Prüfprotokoll herzustellen und der Bauüberwachung des Auftragnehmers vor Gebrauchsaufnahme zu übergeben.

Vor dem Einsatz auf der Baustelle sind die Mitarbeiter des AN auf die Gefahren nachweislich zu unterweisen.

Jeder Arbeitsunfall ist der Bauleitung und dem Sicherheitskoordinator unverzüglich anzuzeigen.

### Titel 01 Vorbereitende Maßnahmen

**01.1 Eigene Baustellenenrichtung**
*** Pauschalposition
Eigene Baustelleneinrichtung des AN die zur Erfüllung der vertraglichen Leistung notwendig ist.
Der AG stellt keine Räume zur Verfügung.

Vorhaltezeit für die Zeit der Ausführung
Menge: 1,000 psch

**01.2 W+M Planung, Türliste**
*** Pauschalposition
Erstellen und Abstimmen der WM-Planung - Türliste mit dem Planungsüro. Türliste des AN inkl aller notwendigen Angaben zu den Türen und der Schliesszylinderlängen für bauseitige Schlösser  Übergabe vollständige Türliste vor Ausführung der Arbeiten dieses LVs.

Bestellung erst nach Freigabe durch den AG.
Menge: 1,000 psch

**01.3 Dokumentation**
*** Pauschalposition
Leistungen des AN:
Anfertigen der Dokumentation und Übergabe der Dokumentation inklusive Nachwiese aller Anforderungen an den AG.
Menge: 1,000 psch

### Titel 02 Türen

*Hinweis: Hinweis Türen*
nähere Beschreibung der Anforderungen siehe auch Türliste.
Türen und Zargen DIN-links bzw. DIN-rechts kostenneutral

**02.1 Objekttür (Zarge in gesonderter Pos), einflügelig, 1,01x2,26m, Nassraum**
Objekttür (Zarge in gesonderter Pos), einflügelig, geeignet für öffentliche Gebäude, Türblatt aus Kunststoff, Nassraumtüre nach DIN EN 16580 mit Rahmeneinleimer, PU Kante, beschichtet mit HPL, durchgehende Bandverstärkungsleiste, stumpf einschlagend, Nutausfräsung.

Bänder, Schloss, etc. Seewasserbeständig
Klimaklasse : KK II nach RAL
Mechan. Beanspr.: S nach RAL
Türbänder : 3-fach verstärktes Türband, dreidimensional verstellbar, V4A Edelstahl-Oberfläche, matt gebürstet
Türschloss : für PZ vorbereitet, schwere Ausführung für öffentliche Gebäude
Türdrücker : für Innentür, aus V4A
Ausführung : vorgerichtet für Profilzylinder, Drücker-Drücker, runde Rosetten, siehe Türliste, Drücker in Rundform, Griffende eingebogen d=ca.20mm,
Türblatt-Oberfläche : HPL-beschichtet
HPL-Stärke : 1,2 mm
Farbe : nach Wahl AG aus Standardfarbkarte Hersteller
Türblattdicke : >= 42 mm
Kanten : PU-Kantenausbildung
  Farbton wie HPL, siehe Türliste
  nach Wahl AG aus
  Standardfarbtonkarte Hersteller
Schalldämmwert: ohne Anforderung
Brandschutz : keine Anforderung
Türschlieser: OTS in gesonderter Pos
Türzarge:  in gesonderter Pos

Einbauort : EG

Baurichtmaß : 1010 / 2260 mm

Besonderes : für Nassraum geeignet
Menge: 10,000 St

**02.2 Objekttür (Zarge in gesonderter Pos), einflügelig, 0,885x2,26m, Nassraum**
Objekttür wie vor jedoch

Baurichtmaß :885 / 2260 mm
Menge: 2,000 St

**02.3 wie Pos. 02.01 jedoch, WC Garnitur**
wie Pos. 02.01 jedoch

Türschloss : WC
Ausführung : WC-Garnitur, Drücker-Drücker, runde Rosetten
Menge: 3,000 St

**02.4 Objekttür (Zarge in gesonderter Pos), einflügelig, 1,01x2,26m, Nassraum, EI 90cs**
wie Pos. 02.01 jedoch

Füllung Türe aus Holz- bzw. Holzwerkstoff um Eigenschaft EI90cs zu erreichen.

Nachweis der Nassraumprüfung nach DIN EN 16580
Türunterseite zusätzlich versiegeln

Klimaklasse : II
Brandschutz : EI90cs

Baurichtmaß : 1010/2260 mm

Einbauort : EG
Menge: 1,000 St

**02.5 Objekttür, VSG mit Folie, 1010/2260 mm**
Ganzglastür aus VSG aus 2 Scheiben ESG, form- und alterungsbeständig, kratzfest, passend in alle Holz- und Stahlzargen, mit zwei V4A-Bändern, V4A-Drücker-Schlossgarnitur.

Mechan. Beanspruchung : S nach RAL
Struktur : matte Folie
Glasdicke : 2x6 mm
Glasart : VSG aus ESG
Türschloss :  für PZ vorbereitet,V4A, schwere Ausführung für öffentliche Gebäude
Türdrücker :  für Innentür, aus V4A
Drücker-Drücker, runde Rosetten -  siehe Türliste  Drücker in Rundform, Griffende eingebogen d=ca.20mm

Türzarge:  in gesonderter Pos

Türblatt aus VSG Glas
Türblatt-Oberfläche : VSG
Turschlieser:  OTS in gesonderter Pos
Baurichtmaß : 1010 / 2260 mm

Einbauort:  EG

Besonderes :  für Nassraum geeignet
Menge: 6,000 St

**02.6 Zulage integration OTS**
Zulage für die Zargen für integrierten Obertürschliesser beim Türblatt
Menge: 17,000 St

### Titel 03 Zargen

*Hinweis: Hinweis Zargen*
Zargeneinbau erfolgt nach den Fliesenarbeiten und unabhänigg von der Turblattmontage.
Alle Zargen DIN-links bzw. DIN rechts

Die Umfassungszargen sind zweiteilig für nachtraglichen Einbau, kein Bodeneinstand.

Farbe der Dichtung: grau

Teils zur Aufnahme für OTS

Mit Bandaufnahme und Schliessblech aus V4A

Hohlraumverfugung mit Mineralwolle

**03.1 Alu-Umfassungszarge, MW/Beton/TB, 1010/2260mm**
Aluminiumumfassungszarge, aus  Feinblech, gewalzt, inkl. Gehrung durchgehend verschweißt und sauber geschliffen für stumpf einschlagende Objekttür, mit Hohlkammerdichtung, dauerhaft rückstellfähig. Inkl. zwei Distanzwinkel im Schwellenbereich.
Distanzwinkel nach Montage entfernen.

Für Schwimmbadatmosphäre geeignet.

Gewändeanschluss: Mauerwerk, Beton verputzt, gestrichen oder gefliest, bzw. Trockenbau

Blechdicke : 1,5 mm
Oberfläche : pulverbeschichtet
 RAL 9002 grauweiß; siehe Türliste
 3-seitig umlaufende Dichtung
Bleckdicke : 1,5 mm
Schließblech: Edelstahl
Brandschutz : Vds
Einbauort : EG

Baurichtmaß : 1010 / 2260 mm
Maulweite: 12,5 bis 28 cm,  siehe Türliste
Menge: 14,000 St

**03.2 wie vor jedoch, 88,5 x 2,26m**
wie vor jedoch
Baurichtmaß :885 / 2260 mm
Menge: 2,000 St

**03.3 Alu-Eckzarge, MW/Beton, Trockenbau, 1010/2260mm**
Aluminiumumeckzarge, aus  Feinblech, gewalzt, inkl. Gehrung durchgehend verschweißt und sauber geschliffen für stumpf einschlagende Objekttür, mit Hohlkammerdichtung, dauerhaft rückstellfähig.

Für Schwimmbadatmosphäre geeignet.

Gewändeanschluss: Mauerwerk, Beton verputzt, gestrichen oder gefliest

Blechdicke : 1,5 mm
Oberfläche : pulverbeschichtet
 RAL 9002 grauweiß; siehe Türliste
 3-seitig umlaufende Dichtung
Bleckdicke : 1,5 mm
Schließblech: Edelstahl
Einbauort : EG

Baurichtmaß : 1010 / 2260 mm
Maulweite: 12,5 bis 32 cm
Menge: 5,000 St

**03.4 Zulage integration OTS**
Zulage für die Zargen für integrierten Obertürschliesser bei der Zarge
Menge: 17,000 St

### Titel 04 Sonstiges

**04.1 Obentürschließer integriert**
Integrierter Türschließer
ab 40 mm Türblattstärke; nach EN 1154, Größe 2 - 4; mit Gleitschiene; Schließkraft, Schließgeschwindigkeit, hydr. Öffnungsdämpfung und Endschlag sind im eingebauten Zustand einstellbar Der Schließer ist vollständig im Türblatt eingebaut, die Gleitschiene ist nur bei geöffneter Tür sichtbar.

Bis 130 kg Türblattgewicht / Türbreite 1100 oder 1260 mm für linke und rechte Anschlagtüren.

Schwimmbadgeeignet

Für Türen und Zargen aus Titel 02 und 03

Türbreite : bis 10100 mm

Einbauort : EG
Menge: 15,000 St

**04.2 Obentürschließer aufbauend für Glastüren**
Obentürschließer mit Gleitschiene, hydraulisch kontrolliert einstellbarer Öffnungsdämpfung.

OTS, Öffnungsmoment kraftgemindert, Barrierefrei nach DIN 18040 für Nassräume geeignet, Einsatzbereich in Duschräumen,  Schwimmbad

Größe EN1, Schließgeschwindigkeit und Endschlag
einstellbar, Normalmontage auf Türblatt/Bandseite

Farbton: Optik Edelstahl

Türbreite :  bis 1010 mm

Einbauort :  EG
Menge: 2,000 St

**04.3 Türpuffer Bummsinchen 40mm**
Türpuffer

liefern und montieren

Durchmesser ca. 40mm
Höhe ca. 12mm

Farben: grau
Menge: 7,000 St

**04.4 Zulage Unterschnitt : 15 mm (60m³/h)**
Zulage Unterschnitt Zuluft/Abluft

für Türblätter aus Titel 02

Unterschnitt : 25 mm (60m³/h)
Menge: 1,000 St

**04.5 Zulage Unterschnitt : 50 mm (100m³/h)**
Zulage Unterschnitt Zuluft/Abluft

Unterschnitt : 50 mm (100m³/h)

für Türblätter aus Titel 02, Glastüren
Menge: 2,000 St

**04.6 Zulage Unterschnitt : 40 mm (150m³/h)**
Zulage Unterschnitt Zuluft/Abluft

Unterschnitt : 40 mm (150m³/h)

für Türblätter aus Titel 02, Glastüren
Menge: 2,000 St

**04.7 Wandtürstopper 6,5cm**
Liefern und fachgerechtes Montieren von Wandtürstoppern zur Begrenzung des Türöffnungswinkels und zum Schutz angrenzender Bauteile (Wände, Glasflächen, Installationen).

Ausführung:
Wandtürstopper zur Wandmontage, zylindrische Bauform, mit elastischem Anschlagpuffer (Gummi oder gleichwertig), geeignet für hohe Beanspruchung im öffentlichen Bereich.

Material:
- Edelstahl, korrosionsbeständig, mind. Werkstoffqualität V4A (1.4401 oder gleichwertig), geeignet für chlorhaltige und feuchte Raumluft (Schwimmbad, Sauna, Nassbereiche)
- Oberfläche: gebürstet/matt oder fein geschliffen
- Anschlagring: abriebfester, nicht färbender Elastomer

Befestigung:
- Unsichtbare Verschraubung (verdeckte Befestigung)
- Befestigungsmittel aus Edelstahl, geeignet für den jeweiligen Untergrund (Beton/Mauerwerk/Fliese)
- Inkl. erforderlicher Dübel und Schrauben
- Montagehöhe gemäß Türanschlag und Planung

Besondere Anforderungen:
- Beständig gegen Feuchtigkeit, Reinigungsmittel und chlorhaltige Atmosphäre
- Keine Korrosion oder Verfärbung bei üblicher Nutzung im Schwimmbad
- Kanten entgratet, verletzungssicher ausgeführt

Länge 65 mm
Menge: 5,000 St

**04.8 Wandturstopper, 9cm**
wie vor jedoch 9cm
Menge: 5,000 St

**04.9 Wandtürstopper 15cm**
wie vor jedoch 15cm
Menge: 3,000 St

### Titel 05 Stahltüren

*Hinweis: Ausführungshinweis*
Zargen sind mit Mörtel zu hinterfüllen, Leibungen schräg
ausputzen

**05.1 Stahlblechtür-EI30cs-dts, 1010/2260 mm**
Stahlblech-Innentür als Drehtür, einflügelig, Türblatt und Eckzarge, Bänder, Schloss und Wechselgarnitur.

Schlagrichtung : DIN-Richtung nach Wahl,
Mechan. Beanspruchung : M
Selbstschließung : C
Klimaklasse  : I
Korrosivitätskategorie : C4 L, verzinkt
Schutzdauerklasse : VH
Schalldämmwert : ohne Anforderung
Brandschutz  : EI30cs-dts

Oberfläche Türblatt und Zarge : beschichtet
Türblatt Materialstärke : 1,0 - 1,5 mm
Türblattdicke : 60 - 70 mm
Ausführung  : Dünnfalz, 3-seitig gefälz
Farbe  : RAL 9002

Türschloss  : PZ
Ausführung  : Knauf bandseite/Drücker  bandgegenseite  Edelstahl

Türschließer  : OTS

Panikbeschlag,  Notausgang  Einbau in Stahlbetonwand ohne Bodeneinstand

Eckzarge  : Stahl, dreiseitig gefälzt
Blechdicke  : 1,0 - 2,0 mm

Baurichtmaß  : ca. 1010/2260 mm
Einbauort  : UG Technik,
Türnummer  : 11.02.01-11.02.05
Menge: 12,000 St
